# Muster-Leistungsbeschreibung
Leistungsbeschreibung (GAEB 90, DA81)
Währung: EUR

## Remmers Deck OS 8 Elastic
Datum: 12.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Tiefgaragen / Parkhäuser

Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

**00001.0001 Untergrunduntersuchung und -prüfung**
Untergrund Prüfung und Dokumentation gemäß gültigen
Regelwerken.
Einheit: m2

**00001.0002 Stahlkugelstrahlen**
Untergrundvorbehandlung der Bodenflächen mittels
Stahlkugelstrahlverfahren
Einheit: m2

**00001.0003 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0004 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0005 Grundierung mit einem transparenten, lösemittelfreien 2-K EP-Bindemittel (ST)**
Liefern und Herstellen einer porenfüllenden
imprägnierenden Grundierung mit einem nonylphenol-,
lösemittel- und weichmacherfreien
2-K EP-Bindemittel.

Gewähltes Produkt oder gleichwertig:
Remmers Epoxy ST 100

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
Verbrauch:
mind. 0,5 kg/m² Remmers Epoxy ST 100 <1160>
Einheit: m2

**00001.0006 Einstreuschicht mit 2K-Epoxy-Bindemittel (PF)**
Liefern und Herstellen eines vorgefüllten, wahlweise
pigmentierten oder farblosen, epoxydharzgebundenen
Einstreuspachtels.

Gewähltes Produkt: Remmers Epoxy Primer PF o. glw.

Anwendungsbereiche: - Pigmentierte bzw. Farblose
Grundierung, Egalisierungsschicht - Basisschicht für
Einstreubeläge
Eigenschaften: - Mechanisch u. Chemisch belastbar -
Sehr gute Haftung auf Beton und Zementestrich -
Weichmacherfrei, nonyl- und alkylphenolfrei -
Im ausreagierten Zustand physiologisch unbedenklich-
Als Grundierung ohne Abstreuung unter Remmers PU-
und EP-Beschichtungen geeignet

Produktkenndaten: Komponente A, Komponente B, Mischung,
Viskosität (25 °C): 2800 mPa s, 100 mPa s, 900 mPa s,
Dichte (20 °C): 1,62 g/cm³, 1,05 g/cm³, 1,50 g/cm³,

Die genannten Werte stellen typische
Produkteigenschaften dar und sind nicht als
verbindliche Produktspezifikationen zu verstehen.

Verbrauch:
Verbrauch:
mind. 1,5 kg/m² Remmers Epoxy Primer PF <1224>
Einheit: m2

**00001.0007 Vollsatte Einstreuung mit Quarz 03/08**
Liefern und Herstellen einer flächigen Einstreuung
der frischen Beschichtung mit staubfreiem
Quarzsand der Körnung 0,3-0,8 mm.
Nach Erhärtung ist der Überschuss restlos zu
entfernen.

gewähltes Produkt oder gleichwertig:
Remmers Quarz 03/08 DF

Farbton: nach Remmers Farbtonkarte

Produktkenndaten
Korndichte 2,65 g/cm³
Körnung ca. 0,3 - 0,8 mm
Form fest, staubfrei

Die genannten Werte stellen typische
Produkteigenschaften dar und sind nicht als
verbindliche Produktspezifikationen zu verstehen.

Verbrauch:
ca. 4,0- 6,0 kg/m² Remmers Quarz 03/08 DF
<4406>
Einheit: m2

**00001.0008 Egalisierung mit 2K-Epoxy-Bindemittel (PF)**
Liefern und Herstellen eines vorgefüllten, wahlweise
pigmentierten oder farblosen, epoxydharzgebundenen
Egalisierungsspachtels.

gewähltes Produkt: Remmers Epoxy Primer PF o. glw.

Anwendungsbereiche: - Pigmentierte bzw. Farblose
Grundierung, Egalisierungsschicht - Basisschicht für
Einstreubeläge
Eigenschaften: - Mechanisch u. Chemisch belastbar -
Sehr gute Haftung auf Beton und Zementestrich -
Weichmacherfrei, nonyl- und alkylphenolfrei -
Im ausreagierten Zustand physiologisch unbedenklich-
Als Grundierung ohne Abstreuung unter Remmers PU-
und EP-Beschichtungen geeignet

Produktkenndaten: Komponente A, Komponente B, Mischung,
Viskosität (25 °C): 2800 mPa s, 100 mPa s, 900 mPa s,
Dichte (20 °C): 1,62 g/cm³, 1,05 g/cm³, 1,50 g/cm³,

Die genannten Werte stellen typische
Produkteigenschaften dar und sind nicht als
verbindliche Produktspezifikationen zu verstehen.

Verbrauch:
Verbrauch:
mind. 1,2 kg/m² Remmers Epoxy Primer PF <1224>
Einheit: m2

**00001.0009 Vollsatte Einstreuung mit Quarz 03/08**
Liefern und Herstellen einer flächigen Einstreuung
der frischen Beschichtung mit staubfreiem
Quarzsand der Körnung 0,3-0,8 mm.
Nach Erhärtung ist der Überschuss restlos zu
entfernen.

gewähltes Produkt oder gleichwertig:
Remmers Quarz 03/08 DF

Farbton: nach Remmers Farbtonkarte

Produktkenndaten
Korndichte 2,65 g/cm³
Körnung ca. 0,3 - 0,8 mm
Form fest, staubfrei

Die genannten Werte stellen typische
Produkteigenschaften dar und sind nicht als
verbindliche Produktspezifikationen zu verstehen.

Verbrauch:
ca. 4,0- 6,0 kg/m² Remmers Quarz 03/08 DF
<4406>
Einheit: m2

**00001.0010 Kopfversiegelung mit pigm. 2KEP-Bindemittel(OS 8)**
Liefern und Herstellen einer Versiegelung der
vorgenannter Position mit einem pigmentierten,
nonylphenol-, lösemittel- und weichmacherfreien 2-K
EP- Bindemittel.

Gewähltes Produkt: Remmers Epoxy Color Top

Anwendungsbereiche -
Kopfversiegelung in den Remmers OS 8 Systemen,
Eigenschaften: - Hohe Sicherheit gegen Carbamatbildung
-
Gute Deckkraft auf Einstreubelägen -
Mechanisch u. chemisch belastbar -
Im ausreagierten Zustand physiologisch unbedenklich
Produktkenndaten: Komponente A, Komponente B, Mischung,
Dichte (20 °C): 1,65 g/cm³, 1,05 g/cm³, 1,50
g/cm³,Viskosität (25 °C): 4500 mPa s, 100 mPa s,
1200 mPa s,

Die genannten Werte stellen typische
Produkteigenschaften dar und sind nicht als
verbindliche Produktspezifikationen zu verstehen.

Verbrauch:
mind.  0,9 kg/m² Remmers Epoxy Color Top <6190-6192>
Einheit: m2
